# W-P_maxit_Stamm-LV_Innenputz
Leistungsbeschreibung (GAEB 90, DA81)
Währung: EUR

## W-P_maxit_Stamm-LV_Innenputz_0808
Datum: 05.09.20

*Hinweis*
Grundlage für die Ausschreibung sind Produkte der Firma
maxit Deutschland GmbH. Die Verarbeitung hat nach den
Herstellerrichtlinien bzw. den nachfolgenden Normen und
Vorgaben zu erfolgen.

Für die Ausführung sind zu beachten:
        - die Vorschriften der VOB
     - DIN V 18550 Putz und Putzsysteme - Ausführung
     - DIN 18350 Putz und Stuckarbeiten
        - die Verarbeitungsvorschriften des
Herstellers / Herstellerrichtlinien
        - die allgemein anerkannten Regeln der
Technik
        - die besonderen technischen Vorbemerkungen

DIN V 18550 vom April 2005 regelt unter anderem:
- die Mindestputzdicken
- die Lage der Putzbewehrung
- die Mindesttemperaturen für Putzarbeiten
- die Mindestdruckfestigkeiten der Mörtel

DIN 18350 als ATV der VOB Teil C regelt unter anderem:
- Nebenleistungen und
- besondere Leistungen
- Aufmaß und Abrechnung

Erhärtungszeiten: Sofern nichts anderes beschrieben,
betragen die Mindeststandzeiten (Erhärtungszeiten) für
Putzlagen 1 Tag je mm Putzdicke.

Putzbewehrung: Die anerkannt wirkungsvollste und
sicherste Putzbewehrung stellt eine vollflächige
Armierungslage mit Gewebeeinlage auf den erhärteten
Unterputz dar.

Wenn nichts anderes in den Leistungspositionen
beschrieben, besteht die Leistung aus Lieferung und
fachgerechter Ausführung der in den Positionen
beschriebenen und benötigten Materialien.

Vor Beginn der Arbeiten hat sich der Verarbeiter davon
zu überzeugen, dass der bauliche Untergrund oder
Vorleistungen den Voraussetzungen für sein Gewerk
entsprechen. Evtl. Bedenken sind dem Auftraggeber vor
Ausführung schriftlich mitzuteilen.

Die Gebäudehöhe beträgt .............. m über Oberkante
Gelände.

*Hinweis*
Die Prüfung des Putzgrundes hat gemäß VOB, Teil C, DIN
18350 im Zuge der Wahrnehmung der Prüfungs- und
Hinweispflicht durch den Auftragnehmer zu erfolgen.

### 01 INNENPUTZ

#### 01.01 PUTZGRUNDVORBEREITUNG

**01.01.0010 Abwaschen und Reinigen**
vorhandener, wasserlöslicher Anstrichen und
Verschmutzungen an Decken und Wänden
Geschosshöhe bis ........... m
Einheit: m2

**01.01.0020 Entfernen von vorh. Tapeten**
Geschosshöhe bis ........ m
Einheit: m2

**01.01.0030 Abschlagen von Wandfliesen**
einschließlich Mörtelbett oder Kleberreste
Einheit: m2

**01.01.0040 Entfernen von Altputz**
mechanisch mit leichtem Gerät vollständig bis zum
Putzgrund und Freilegen mürber Mörtelfugen bis ca. 20
mm Tiefe

Mittlere Putzdicke .......... mm
Einheit: m2

**01.01.0050 Trockenreinigung durch Abkehren**
von Altmauerwerk mit Stahlbesen. Staub mit Druckluft
oder durch Absaugen entfernen.
Einheit: m2

**01.01.0060 Trockenreinigung durch Sandstrahlen**
von Altmauerwerk mit Sandstrahlgerät unter Einhaltung
der gesetzlichen Bestimmungen.
Einheit: m2

**01.01.0070 Nassreinigung**
von freigelegtem Altmauerwerk mit Hochdruckreiniger.
Einheit: m2

**01.01.0080 Schuttbeseitigung**
Zwischenlagerung und Abfuhr in Schuttmulde mit
............. m3 Inhalt inkl. Gebühren.
Einheit: m3

**01.01.0090 Tiefgrund**
*** Bedarfsposition mit GB
auf tragfähigem, porösem, saugendem, leicht sandendem
Untergrund unverdünnt maxit Tiefgrund auftragen und
Oberfläche verfestigen.

Produkt:  maxit prim 1070 Tiefgrund
Einheit: m2

**01.01.0100 Deckenstöße von Fertigteilen (Gips)**
bei z.B. Filigranplattendecken bündig schließen und
tapezierfähig spachteln. Vorbehandlung mit
Gipshaftgrund in separater Position.

Produkte: maxit ip 27
  maxit ip 250
Einheit: lfm

**01.01.0110 Deckenstöße von Fertigteilen (Kalk-Zement)**
bei Filigranplattendecken bündig schließen.

Produkte:  maxit multi 280
Einheit: lfm

**01.01.0120 Schließen von Fehlstellen (Gips)**
Produkte: maxit ip 27  Haftputzgips
  maxit ip 250 Flächenspachtelgips
Einheit: St

**01.01.0130 Schließen von Fehlstellen (Kalk-Zement)**
Produkte: maxit multi 280 Dünnschichtputz
Einheit: St

**01.01.0140 Schließen von Leitungsschlitzen**
Produkte: maxit ip 27 Haftgipsputz
  maxit ip 18E SLK
Kalk-Zement-Leichtputz
Einheit: lfm

**01.01.0150 Leibung mit GK-Platten**
verkleiden und mit Kunststoffkantenschutz versehen.
Leibungstiefe:  .....................  cm
Einheit: lfm

**01.01.0160 Gipshaftbrücke (Haftgrund)**
für gipshaltige Putze auf Beton, extrudiertem
Polystyrol (Styrodur u.ä.), satt gerollt oder gestriche

Produkt:  maxit prim 2010 Gips-Haftgrund
Einheit: m2

**01.01.0170 Gipshaftbrücke (Haftsperrgrund)**
für gipshaltige Putze und mineralische Oberputze auf
Gipskartonplatten u.ä. satt gerollt oder gestrichen.

Produkt:  maxit prim 1010 Haftsperrgrund
Einheit: m2

**01.01.0180 Haftbrücke (Decke)**
für Kalk-, Kalkzement- und Zementputze auf Betondecken
inkl. Teilbereichen aus eingelegten Hartschaumplatten,
Oberfläche mit Zahntraufel aufkämmen.

Produkt:  maxit multi 280 Haftbrücke
Einheit: m2

**01.01.0190 Haftbrücke (Wand)**
für Kalk-, Kalkzement- und Zementputze auf Betonwände
inkl. Teilbereichen aus eingelegten Hartschaumplatten,
Oberfläche mit Zahntraufel aufkämmen.

Produkt:  maxit multi 280 Haftbrücke
Einheit: m2

**01.01.0200 Spritzbewurf**
als Zement-Spritzbewurf fachgerecht herstellen. Auf
Bruchstein- Mauerwerk, Holzwolle- Leichtbauplatten,
Holzspanschalungssteine - nicht auf Beton und anderen
glatten und nichtsaugenden Untergründen.

Produkt:  maxit ip 12 Spritzbewurf
Einheit: m2

**01.01.0210 Gips-Aufbrennsperre**
für gipshaltige Putze auf stark und unterschiedlich
saugendem Mauerwerk

Produkt:  maxit prim 2000 Gips Aufbrennsperre
Einheit: m2

**01.01.0220 Glattstrich auf Leibungen**
zur Herstellung einer glatten, ebenen und tragfähigen
Fläche als Untergrund für die Fensteranschlussfolie

Leibungstiefe: .............. cm

Produkte:  maxit ip 18 E/ 18E SLK
Einheit: lfm

**01.01.0230 Haftbrücke (Decke) purcalc 315**
für Kalkputze auf Betondecken inkl. Teilbereichen aus
eingelegten Hartschaumplatten, Oberfläche mit
Zahntraufel aufkämmen.

Produkt:  maxit purcalc 315 Haftbrücke
Einheit: m2

**01.01.0240 Haftbrücke (Wand) purcalc 315**
für Kalkputze auf Betondecken inkl. Teilbereichen aus
eingelegten Hartschaumplatten, Oberfläche mit
Zahntraufel aufkämmen.

Produkt:  maxit purcalc 315 Haftbrücke
Einheit: m2

**01.01.0250 Bestich zur Herstellung der Luftdichtheit**
bei Mauerwerkswänden vor den Installationsarbeiten.
In später nicht mehr zugänglichen Bereichen einlagiger
Putzauftrag.
Oberfläche ohne Anforderung

Produkt: maxit ip 18 E, maxit ip 18 E SLK
Einheit: m2

**01.01.0260 luftdichter Anschluß von luftdichten Bahnen**
herstellen. Bei Anschlüssen an zu verputzende
Massivbauteile sind die bauseits verlegten
luftdichten Bahnen mit einem geeigneten Putzträger zu
überspannen und einzuputzen, um
einen luftdichten Anschluß zu erreichen.
Putzträger in Streifen von ca. 25cm Breite mechanisch
am Mauerwerk befestigen, sodass die
luftdichte Bahn ca. 5-10cm überputzt werden kann.

Produkte:  Putzträger wie z.B. Rippenstreckmetall,
Armanet oder gleichwertig
Einheit: lfm

#### 01.02 PUTZPROFILE

**01.02.0010 Eckprofile**
aus verzinktem Stahlblech auf Putzdicke lot- und/oder
fluchtrecht versetzt

Produkt:  z.B. Protektor Nr. 1007 o.gl.
Einheit: lfm

**01.02.0020 Eckprofile Edelstahl**
aus rostfreiem Edelstahl mit gipsfreiem Ansetzmörtel
lot-, flucht- und winkelrecht in Feuchträumen auf
Putzdicke versetzt.

Produkt:  z.B. Protektor Nr. 2218 o.gl.
Einheit: lfm

**01.02.0030 Abschlussprofile**
aus verzinktem Stahlblech auf Putzdicke lot- und
fluchtrecht versetzt

Produkt:  z.B. Protektor Nr. 1212 o.gl.
Einheit: lfm

**01.02.0040 Dehnfugenprofile**
aus verzinktem Stahlblech über Rohbaudehnfugen lot und
fluchtrecht nach Angabe versetzt.

Produkt:  z.B. Protektor Nr. 7581 o.gl.
Einheit: lfm

**01.02.0050 Putzleisten**
aus verzinktem Stahlblech für Wandflächen mit erhöhten
Anforderungen an die Ebenheiten lot-, flucht- und
winkelrecht auf Putzdicke versetzt.

Produkt:  z.B. Protektor Nr. 1105 o.gl.
Einheit: lfm

**01.02.0060 Putzleisten Edelstahl**
aus rostfreiem Edelstahl mit gipsfreiem Ansetzmörtel
lot-, flucht- und winkelrecht in Feuchträumen auf
Putzdicke versetzt.

Produkt:  z.B. Protektor Nr. 2205 o.gl.
Einheit: lfm

**01.02.0070 Anputzleisten**
liefern und einbauen. Auf angrenzende Bauteile wie z.B.
Türen, Fenster, etc. selbstklebende
U-Profil-Anputzleisten lot- und fluchtrecht anbringen.
Putzschicht auf dem U-Profil abziehen.

Produkt:  maxit Anputzleiste
Einheit: lfm

**01.02.0080 Zulage Abdeckband**
als Trennlage für Grundputz und Armierungslagen an
Baukörperanschlüssen oder Decke-Wand-Anschlüssen, u.ä.
für saubere Bauteileanschlüsse statt Kellenschnitt..
Abdeckband bestehend aus einem geschlossenzelligen
Schaumstoffband, Breite 35 mm, Klebstoffstreifen  10 mm
breit auf jeder Seite des Bandes.

Produkt: maxit Abdeckband
Einheit: lfm

#### 01.03 PUTZTRÄGER

**01.03.0010 Putzträger vollflächig**
mit Korrosionsschutz über
........................................
nach Herstellervorschrift anbringen.

Produkte:  z.B. Armanet / Stucanet / Distanet o.gl.
Einheit: m2

**01.03.0020 Putzträger wie vor in Edelstahl**
aus rostfreiem Edelstahl nach Herstellervorschrift
anbringen.

Produkte: z.B.  Armanet / Distanet o.gl.
Einheit: m2

**01.03.0030 Putzträger teilflächig**
mit Korrosionsschutz über
...................................
in Streifen von ca. .......... cm Breite nach
Herstellervorschrift anbringen

Produkte: z.B. Armanet / Stucanet / Distanet o.gl.
Einheit: lfm

#### 01.04 PUTZBEWEHRUNG

**01.04.0010 Armierungsgewebe**
aus hochreißfestem, alkalibeständigem Armierungsgewebe
über Rohbau-Materialwechsel im Putzgrund,
labilen Putzgrund u.ä. in obere Putzhälfte faltenfrei
einbetten. Die Überlappung von Putzbewehrungen muss
mindestens 100 mm betragen, auf benachbarte Bauteile
200 mm.

Produkt:  maxit Armierungsgewebe MW 8x8 mm
Einheit: m2

**01.04.0020 Gewebeeckpfeile als Diagonalarmierung**
aus hochreißfesten, alkalibeständigen Armierungspfeilen
an Flächeneinschnitten (z.B. Fensterecken, Aussparungen
usw.) diagonal in oberes Putzdrittel einbetten

Produkt:  maxit Gewebeeckpfeile
Einheit: St

**01.04.0030 Armierungslage**
mit vollflächiger Einbettung von Armierungsgewebe, an
den Stößen 100 mm überlappend. In mineralischem
Armierungsputz auf Unterputz über kritischen
Rohbaustoffen zur Rissminimierung.
Mindeststandzeit der Unterputzlage (mind. 1 Tag/mm
Auftragsstärke)

Produkte:  maxit Armierungsgewebe MW 8x8 mm
  maxit multi Armierungsmörtel, z.B.
maxit multi 292
Einheit: m2

**01.04.0040 Leibung Armierungslage**
Ausbildung der Armierungslage im Bereich von Leibungen,
einschließlich Material (Armierungsmörtel + Gewebe) bei
allen Öffnungen (z.B. Fenster/Türen...).

Leibungstiefe: ___ mm
Einheit: lfm

#### 01.05 GIPS-INNENPUTZ

**01.05.0010 Deckenputz Q2**
Mörtelgruppe B1/B3/B4/B6 nach EN 13279-1  (MG PIVa) auf
Decken aus Beton fluchtrecht hergestellt Putzdicke i.M.
10 mm

Qualitätsstufe:  Q 2
  __ abgezogene Putzfläche,
  __ geglättet
  __ gefilzt

Geschosshöhe bis ................ m

Produkte:

- Glättputze
  __ maxit ip 22 (B1) Gips-Maschinenputz
  __ maxit ip 22E (B4) Gips-Maschinen-Leichtputz
  __ maxit ip 23E (B6) Gips-Kalk-Maschinen-Leichtput
  __ maxit ip 222 (B4) Varioputz

- Filzputze
  __ maxit ip 23 (B3) Gips-Kalk-Maschinenputz
  __ maxit ip 23F (B3)  Kalk-Gips-Maschinenputz
Einheit: m2

**01.05.0020 Zulage Deckenputz Q3**
Zulage für Qualitätsstufe Q3
  __ gefilzt
  __ geglättet
Einheit: m2

**01.05.0030 Zulage Deckenputz Q4**
Zulage für Qualitätsstufe Q4
  __ gefilzt, z.B. mit maxit ip ariba
Abrieb-/Filzputz
  __ geglättet, z.B. mit maxit ip 250
Flächenspachtel
Einheit: m2

**01.05.0040 Wandputz als Unterputz Q2**
Mörtelgruppe B1/B3/B4/B6 nach EN 13279-1 (MG PIVa) auf
Wänden aus
..............................................
fluchtrecht hergestellt Putzdicke i.M. 10 mm

Qualitätsstufe:  Q 2
  __ abgezogene Putzfläche,
  __ geglättet
  __ gefilzt

Geschosshöhe bis ................ m

Produkte:

- Glättputze
  __ maxit ip 22 (B1) Gips-Maschinenputz
  __ maxit ip 22E (B4) Gips-Maschinen-Leichtputz
  __ maxit ip 23E (B6) Gips-Kalk-Maschinen-Leichtput
  __ maxit ip 222 (B4) Varioputz

- Filzputze
  __ maxit ip 23 (B3)  Gips-Kalk-Maschinenputz
  __ maxit ip 23F (B3)  Kalk-Gips-Maschinenputz
Einheit: m2

**01.05.0050 Zulage Wandputz Q3**
Zulage für Qualitätsstufe Q3
  __ gefilzt
  __ geglättet
Einheit: m2

**01.05.0060 Zulage Wandputz Q4**
Zulage für Qualitätsstufe Q4
  __ gefilzt, z.B. mit maxit ip ariba
Abrieb-/Filzputz
  __ geglättet, z.B. mit maxit ip 250 Flächenspachte
Einheit: m2

**01.05.0070 Zulage für Putzglätte**
bei Flächen mit erhöhten Anforderungen an die Ebenheit
gemäß DIN 18202, Tabelle 3, Zeile 7.

Geschosshöhe bis ................ m

Produkte:  Gips-Putzglätte  maxit ip 200
Einheit: m2

**01.05.0080 Leibungen Wandputz**
Liefern und Auftragen von Wandputz wie zuvor
beschrieben im Bereich von Leibungen bei allen
Öffnungen (z.B. Fenster/Türen...).

Leibungstiefe: __ mm
Einheit: lfm

**01.05.0090 Zulage für Mehrstärken**
zu vorigen Position für Mehrputz pro 5 mm Dicke
Einheit: m2

**01.05.0100 Beiputzen von Leitungsschlitzen**
Breite bis ........... cm
Produkt:  maxit ip 27  Haftputzgips
Einheit: lfm

**01.05.0110 Beiputzen von Leibungen**
Tiefe bis .......... cm

Produkt:  maxit ip 28 Fertigputzgips
  maxit ip 27 Haftgipsputz
Einheit: lfm

**01.05.0120 Überglätten Altputzflächen**
mit Gipsputzglätte. Die Flächen sind zuvor auf ihre
Tragfähigkeit und Eignung zu prüfen.

Produkt:  maxit ip 200 Gipsputzglätte
Einheit: m2

**01.05.0130 Putzschnitt**
als Trennschnitt zum vollständigen Trennen
unterschiedlicher Putzflächen z.B. an
DeckenWandanschlüsse, Baukörperanschlüsse u.ä.
Einheit: lfm

**01.05.0140 Gipswandputz mit klimaregulierender Wirkung**
Zur Erhöhung der thermischen Masse von Gebäuden und
Gebäudeteile in Leichtbauweise durch eine ca. 18fach
höhere Wärmespeicherkapazität im Temperaturbereich
zwischen 23°C und 26°C auf Wänden aus
..............................................
fluchtrecht hergestellt Putzdicke i.M. 15 mm

Qualitätsstufe:  Q 2
  __ abgezogene Putzfläche,
  __ geglättet
  __ gefilzt

Geschosshöhe bis ................ m

Produkt:  maxit clima 26
Einheit: m2

**01.05.0150 Gipsdeckenputz mit klimaregulierender Wirkung**
Zur Erhöhung der thermischen Masse von Gebäuden und
Gebäudeteile in Leichtbauweise durch eine ca. 18fach
höhere Wärmespeicherkapazität im Temperaturbereich
zwischen 23°C und 26°C auf Wänden aus
..............................................
fluchtrecht hergestellt Putzdicke i.M. 15 mm

Qualitätsstufe:  Q 2
  __ abgezogene Putzfläche,
  __ geglättet
  __ gefilzt

Geschosshöhe bis ................ m

Produkt:  maxit clima 26
Einheit: m2

#### 01.06 KALK-INNENPUTZ

**01.06.0010 Deckenputz als Unterputz Q2**
mit einlagigem Kalkputz CS I, II (MG P Ic) auf
vorbereitete Decken aus Beton Auftragsstärke nach DIN V
18550, fluchtrecht hergestellt als Unterputz,
beschichtungsbereit.

Original maxit Kalkputz zeichnet sich durch sein
hervorragendes Sorptionsverhalten aus. Diese Fähigkeit
zur Feuchteregulierung in Innenräumen ist durch ein
anerkanntes Prüfverfahren nachgewiesen.

abgezogene Putzfläche Qualitätsstufe: Q2

Geschosshöhe bis ................ m

Produkte: __ maxit purcalc 380 (CS I) Kalkputz für
innen
  __ maxit purcalc 380 SLK (CS II) Kalkputz für
innen
  __ maxit ip 370 (CS I) Kalkputz für innen und
außen
  __ maxit ip 390 (CS II) Kalk-Trassputz für
innen und außen
Einheit: m2

**01.06.0020 Zulage Deckenputz Q3**
Zulage für Qualitätsstufe Q3
  __ gefilzt, z.B. mit maxit purcalc 380, maxit ip
370 oder maxit ip ariba Abrieb-/ Filzputz
  __ geglättet, z.B. mit maxit purcalc 300
Kalk-Putzglätte
Einheit: m2

**01.06.0030 Zulage Deckenputz Q4**
Zulage für Qualitätsstufe Q4
  __ gefilzt, z.B. mit maxit kip Kalk- Edelputz für
innen
  __ geglättet mit, z.B. mit maxit purcalc 300
Kalk-Putzglätte
Einheit: m2

**01.06.0040 Ausgleichslage**
mit Kalkputz CS I, II (MG P Ic) auf vorbereitetem
Altmauerwerk aus ..........................
steinüberdeckend verziehen und beim Ansteifen mit
Grobbesen gut aufrauen.

Produkte:  __ maxit purcalc 380 (CS I) Kalkputz für
innen
  __ maxit purcalc 380 SLK (CSII)
  __ maxit ip 370 (CS I) Kalkputz für innen und
außen
__ maxit ip 390 (CS II) Kalk-Trassputz für innen und
außen
Einheit: m2

**01.06.0050 Wandputz als Unterputz Q2**
mit einlagigem Kalkputz CS I, II (MG P Ic) auf
vorbereitete Wände aus ______________. Auftragsstärke
nach DIN V 18550, fluchtrecht hergestellt als
Unterputz, beschichtungsbereit.

Original maxit Kalkputz zeichnet sich durch sein
hervorragendes Sorptionsverhalten aus. Diese Fähigkeit
zur Feuchteregulierung in Innenräumen ist durch ein
anerkanntes Prüfverfahren nachgewiesen.

abgezogene Putzfläche Qualitätsstufe: Q 2

Geschosshöhe bis ................ m

Produkte:
  __ maxit purcalc 380 (CS I) Kalkputz für
innen
  __ maxit purcalc 380 SLK (CS II) Kalkputz für
innen
  __ maxit ip 370 (CS I) Kalkputz für innen und
außen
__ maxit ip 390 (CS II) Kalk-Trassputz für innen und
außen
Einheit: m2

**01.06.0060 Zulage Wandputz Q3**
Zulage für Qualitätsstufe Q3
  __ gefilzt, z.B. mit maxit purcalc 380 / maxit ip
370 / maxit ip ariba Abrieb-/ Filzputz
  __ geglättet, z.B. mit maxit purcalc 300
Kalk-Putzglätte
Einheit: m2

**01.06.0070 Zulage Wandputz Q4**
Zulage für Qualitätsstufe Q4
  __ gefilzt, z.B. mit maxit kip Kalk-Edelputz für
innen
  __ geglättet, z.B. mit maxit purcalc 300
Kalk-Putzglätte
Einheit: m2

**01.06.0080 Leibungen Wandputz**
Liefern und Auftragen von Wandputz wie zuvor
beschrieben im Bereich von Leibungen bei allen
Öffnungen (z.B. Fenster/Türen...).

Leibungstiefe: __ mm
Einheit: lfm

**01.06.0090 Zulage Mehrstärken**
zu Position ..................... für Mehrputz pro 5 mm
Dicke
Einheit: m2

**01.06.0100 Zulage Strukturputz**
zu Grundputz der Position ...........................
für frei strukturierten Überzug mit gleichem Material
nach Angabe / Muster als Strukturputz.

Produkt:  Kalkputz maxit purcalc 380 / ip 370
Einheit: m2

**01.06.0110 Beiputzen von Leitungsschlitzen**
Produkt:  maxit purcalc 380 / ip 370 Kalkputz
Einheit: lfm

**01.06.0120 Beiputzen von Leibungen**
Tiefe bis .......... cm

Produkt:  maxit purcalc 380 / ip 370  Kalkputz
Einheit: lfm

#### 01.07 KALK-INNENPUTZ ZEMENTFREI

**01.07.0010 Deckenputz als Unterputz Q2**
mit einlagigem Kalkputz CS I, (MG P Ic) auf
vorbereitete Decken (maxit purcalc 315) aus Beton
Auftragsstärke nach DIN V 18550, fluchtrecht
hergestellt als Unterputz, beschichtungsbereit.

Original maxit Kalkputz zeichnet sich durch sein
hervorragendes Sorptionsverhalten aus. Diese Fähigkeit
zur Feuchteregulierung in Innenräumen ist durch ein
anerkanntes Prüfverfahren nachgewiesen.

abgezogene Putzfläche Qualitätsstufe: Q2

Geschosshöhe bis ................ m

Produkte:  maxit purcalc 382 (CS I) Reinkalk-Grundputz
Einheit: m2

**01.07.0020 Zulage Deckenputz Q3**
Zulage für Qualitätsstufe Q3
  __ gefilzt, z.B. mit maxit purcalc 382 oder maxit
purcalc 325 Sumpfkalk-Abrieb
  __ geglättet, z.B. mit maxit purcalc 300
Kalk-Putzglätte
Einheit: m2

**01.07.0030 Wandputz als Unterputz Q2**
mit einlagigem Kalkputz  CS I, (MG P Ic) auf
vorbereitete Wände aus ______________. Auftragsstärke
nach DIN V 18550, fluchtrecht hergestellt als
Unterputz, beschichtungsbereit

Original maxit Kalkputz zeichnet sich durch sein
hervorragendes Sorptionsverhalten aus. Diese Fähigkeit
zur Feuchteregulierung in Innenräumen ist durch ein
anerkanntes Prüfverfahren nachgewiesen.

abgezogene Putzfläche Qualitätsstufe: Q 2

Geschosshöhe bis ................ m

Produkte: maxit purcalc 382 (CS I) Reinkalk-Grundputz
Einheit: m2

**01.07.0040 Zulage Wandputz Q3**
Zulage für Qualitätsstufe Q3
  __ gefilzt, z.B. mit maxit purcalc 382 oder maxit
purcalc 325 Sumpfkalk-Abrieb
  __ geglättet, z.B. mit maxit purcalc 300
Kalk-Putzglätte
Einheit: m2

**01.07.0050 Leibungen Wandputz**
Liefern und Auftragen von Wandputz wie zuvor
beschrieben im Bereich von Leibungen bei allen
Öffnungen (z.B. Fenster/Türen...).

Leibungstiefe: __ mm
Einheit: lfm

**01.07.0060 Zulage Mehrstärken**
zu Position ..................... für Mehrputz pro 5 mm
Dicke
Einheit: m2

**01.07.0070 Putzschnitt**
als Trennschnitt zum vollständigen Trennen
unterschiedlicher Putzflächen z.B. an
Decken-Wand-Anschlüssen, Baukörperanschlüssen, u.ä.
Einheit: lfm

#### 01.08 KALKZEMENT-INNENPUTZ

**01.08.0010 Deckenputz als Unterputz Q2**
mit einlagigem Kalk- Zementputz CS II (MG P II) auf
vorbereitete Decken (maxit multi 280) aus Beton
Auftragsstärke nach DIN V 18550, fluchtrecht
hergestellt als Unterputz, beschichtungsbereit

abgezogene Putzfläche Qualitätsstufe: Q 2

Geschosshöhe bis ................ m

Produkte: __ maxit ip 18 Kalk-Zementputz
  __ maxit ip 18E Kalk-Zement-Leichtputz (EPS)
  __ maxit ip 18E SLK Kalk-Zement-Leichtputz
(EPS)
  __ maxit ip 18 L Kalk-Zement-Leichtputz
(Perlite)
Einheit: m2

**01.08.0020 Zulage Deckenputz Q3**
Zulage für Qualitätsstufe Q3
  __ gefilzt, z.B. mit maxit ip ariba Abrieb-/
Filzputz
  __ geglättet, z.B. mit maxit ip 100
Kalk-Zement-Putzglätte
  __ maxit ip 300 Kalk-Putzglätte
Einheit: m2

**01.08.0030 Zulage Deckenputz Q4**
Zulage für Qualitätsstufe Q4
  __ gefilzt, z.B. mit maxit kip  Kalk-Edelputz für
innen
  __ geglättet mit maxit ip 100
Kalk-Zement-Putzglätte
  __ maxit ip 300 Kalk-Putzglätte
Einheit: m2

**01.08.0040 Ausgleichslage**
mit Kalk- Zementputz CS II (MG P II) auf vorbereitetem
Altmauerwerk aus ..........................
steinüberdeckend verziehen und beim Ansteifen mit
Grobbesen gut aufrauen.

Geschosshöhe bis ................ m

Produkte: __ maxit ip 18 Kalk-Zementputz
  __ maxit ip 18E Kalk-Zement-Leichtputz (EPS)
  __ maxit ip 18E SLK Kalk-Zement-Leichtputz
(EPS)
  __ maxit ip 18 L Kalk-Zement-Leichtputz
(Perlite)
Einheit: m2

**01.08.0050 Wandputz als Unterputz Q2**
mit einlagigem Kalk- Zementputz CS II (MG P II) auf
vorbereitete Wänden aus  ____________________
Auftragsstärke nach DIN V 18550, fluchtrecht
hergestellt als Unterputz, beschichtungsbereit

abgezogene Putzfläche Qualitätsstufe: Q 2

Geschosshöhe bis ................ m

Produkte: __ maxit ip 18 Kalk-Zementputz
  __ maxit ip 18E Kalk-Zement-Leichtputz (EPS)
  __ maxit ip 18E SLK Kalk-Zement-Leichtputz
(EPS)
  __ maxit ip 18 L Kalk-Zement-Leichtputz
(Perlite)
Einheit: m2

**01.08.0060 Zulage Wandputz Q3**
Zulage für Qualitätsstufe Q3
  __ gefilzt, z.B. mit maxit ip ariba Abrieb-/
Filzputz
  __ geglättet, z.B. mit maxit ip 100
Kalk-Zement-Putzglätte
  oder maxit ip 300 Kalk-Putzglätte
Einheit: m2

**01.08.0070 Zulage Wandputz Q4**
Zulage für Qualitätsstufe Q4
  __ gefilzt, z.B. mit maxit kip  Kalk-Edelputz für
innen
  __ geglättet, z.B. mit maxit ip 100
Kalk-Zement-Putzglätte
  oder maxit ip 300 Kalk-Putzglätte
Einheit: m2

**01.08.0080 Leibungen Wandputz**
Liefern und Auftragen von Wandputz wie zuvor
beschrieben im Bereich von Leibungen bei allen
Öffnungen (z.B. Fenster/Türen...).

Leibungstiefe: __ mm
Einheit: lfm

**01.08.0090 Zulage Mehrstärken**
zu Position .................. für Mehrputz pro 5 mm
Dicke
Einheit: m2

#### 01.09 DÜNNLAGENPUTZ

**01.09.0010 Deckenputz auf Betondecken**
Mörtelgruppe CS IV nach EN 998-1 (MG III) als
Dünnlagenputz  auf Betondecken und
Treppenlauf-Untersichten ca. 5 mm dick, fluchtrecht
hergestellt als Filzputz.

Produkt:  maxit multi 280 Dünnschichtputz
Einheit: m2

**01.09.0020 Deckenputz auf Betondecken (Gips)**
Mörtelgruppe C6 nach EN 13279-1  (MG PIVa) als
Dünnlagenputz auf mit maxit prim 2010 Gips-Haftgrund
vorbereitete Betondecken und Treppenlauf-Untersichten
ca. 3 - 5 mm dick, fluchtrecht hergestellt als
Glättputz.

Produkt:  maxit ip 202 Gips-Dünnlagenputz
Einheit: m2

**01.09.0030 Wandputz auf Beton und Plansteinen**
Mörtelgruppe CS IV nach EN 998-1 (MG III) als
Dünnlagenputz auf Beton und Plansteinen aus
Kalksandstein ca. 5 mm dick, fluchtrecht hergestellt
als Filzputz

Produkt:  maxit multi 280 Dünnschichtputz
Einheit: m2

**01.09.0040 Wandputz auf Plansteinen Porenbeton**
Mörtelgruppe CS III nach EN 998-1 (MG II) als
Dünnlagenputz auf Plansteinen aus Porenbeton
Kalksandstein ca. 5 mm dick, fluchtrecht hergestellt
als Filzputz

Produkt:  maxit multi 285 Dünnschichtputz
Einheit: m2

**01.09.0050 Wandputz auf Beton (Gips)**
Mörtelgruppe C6 nach EN 13279-1  (MG PIVa) als
Dünnlagen-Gipsputz auf mit maxit prim 2010
vorbereiteten Beton, 3 - 5 mm dick, fluchtrecht als
Glättputz.

Produkt:  maxit ip 202 Gips-Dünnlagenputz
Einheit: m2

**01.09.0060 Wandputz auf Plansteinen (Gips)**
Mörtelgruppe C6 nach EN 13279-1  (MG PIVa) als
Dünnlagenputz auf Plansteinmauerwerk aus Porenbeton /
Kalksandstein o.ä., 3 - 5 mm dick, fluchtrecht als
Glättputz.

Produkt:  maxit ip 202 Gips-Dünnlagenputz
Einheit: m2

**01.09.0070 Wandputz mit Varioputz (Gips)**
Mörtelgruppe B4 nach EN 13279-1  (MG PIVa) als
Varioputz auf Plansteinmauerwerk aus Porenbeton /
Kalksandstein o.ä., 5 - 15 mm dick, fluchtrecht als
Glättputz

Produkt:  maxit ip 222 Varioputz
Einheit: m2

**01.09.0080 Leibungen Dünnlagenputz**
Liefern und Auftragen von Dünnlagenputz wie zuvor
beschrieben im Bereich von Leibungen bei allen
Öffnungen (z.B. Fenster/Türen...).

Leibungstiefe: __ mm
Einheit: lfm

**01.09.0090 Zulage Mehrstärken**
zu Position .......................... für Mehrputz pro
5 mm Dicke
Einheit: m2

*Hinweis*

#### 01.10 OBERPUTZ UND FARBE

**01.10.0010 Edelputz-Haftgrundierung**
*** Bedarfsposition mit GB
liefern und auf trockenen Unterputz aufbringen. Die
lösungsmittelfreie Haftgrundierung vollflächig gemäß
Herstellerrichtlinie auftragen.

Produkt:  maxit prim 1060 Edelputz-Haftgrund
Einheit: m2

**01.10.0020 Mineralische Aufbrennsperre**
liefern und auf trockenen Unterputz aufbringen. Die
lösungsmittelfreie mineralische Aufbrennsperre
vollflächig gemäß Herstellerrichtlinien auftragen.

Produkt:  maxit purcalc 3030 Aufbrennsperre
Einheit: m2

*Hinweis*

*Hinweis*

**01.10.0030 Haftsperrgrund**
*** Bedarfsposition mit GB
Quarzsandgefülltes, lösemittelfreies Isoliermittel für
innen und außen zur Vorbehandlung von kritischen
Untergründen, die zum Verfärben bzw. Durchschlagen in
Beschichtungen führen können. Haftsperrgrund liefern
und nach Herstellervorschrift unverdünnt auftragen.

Produkt:  maxit prim 1010 Haftsperrgrund
Einheit: m2

**01.10.0040 maxit airfresh Spritzputz mit dauerhaftem Luftreinigungseffekt**
maxit airfresh - Oberputz auf Gipsbasis mit dauerhaftem
Luftreinigungseffekt gegen Schadstoffe und Gerüche in
Innenräumen. Korngrößen 0,5 / 1 / 1,5 / 2 oder 3 mm.

Ausführung als maschinell aufgebrachter Spritzputz.

Erforderliche Untergrundvorbehandlung in separater
Position.

Hinweis: Auf allen gips-, kalk- und zementgebundenen
Untergründen ist ein Voranstrich mit maxit prim 1060
Edelputz-Haftgrund erforderlich. Unterschiedlich
saugende Untergründe, geglättete Putzflächen,
Gipskartonplatten und Gipsdielenwände sind mit maxit
prim 1010 Haftsperrgrund vorzustreichen.

Hinweis: Damit die photokatalytische Wirkungsweise des
maxit airfresh erhalten bleibt, darf nur der
systemzugehörige Farbanstrich maxit airfresh F
Innenfarbe aufgetragen werden.

Strukturart:  Spritzputzstruktur

Korngröße:  ___________mm

Produkt:  maxit airfresh K
Einheit: m2

**01.10.0050 maxit airfresh - Edelputz mit dauerhaftem Luftreinigungseffekt (K)**
maxit airfresh - Oberputz auf Gipsbasis mit dauerhaftem
Luftreinigungseffekt gegen Schadstoffe und Gerüche in
Innenräumen. Korngrößen 0,5 / 1 / 1,5 / 2 oder 3 mm.

Mineralischen Edelputz anmischen, auf den vorbereiteten
Untergrund aufziehen und richtungsfrei strukturieren.
Zusammenhängende Flächen zügig und ansatzfrei
bearbeiten.

Erforderliche Untergrundvorbehandlung in separater
Position.

Hinweis: Auf allen gips-, kalk- und zementgebundenen
Untergründen ist ein Voranstrich mit maxit prim 1060
Edelputz-Haftgrund erforderlich. Unterschiedlich
saugende Untergründe, geglättete Putzflächen,
Gipskartonplatten und Gipsdielenwände sind mit maxit
prim 1010 Haftsperrgrund vorzustreichen.

Hinweis: Damit die photokatalytische Wirkungsweise des
maxit airfresh erhalten bleibt, darf nur der
systemzugehörige Farbanstrich maxit airfresh F
Innenfarbe aufgetragen werden.

Strukturart:  Kratzputzstruktur.

Korngröße:  ___________mm

Produkt:  maxit airfresh K
Einheit: m2

**01.10.0060 maxit airfresh - Edelputz mit dauerhaftem Luftreinigungseffekt (R)**
maxit airfresh - Oberputz auf Gipsbasis mit dauerhaftem
Luftreinigungseffekt gegen Schadstoffe und Gerüche in
Innenräumen. Korngrößen Rillenputzstruktur: 2 oder 3 mm

Mineralischen Edelputz anmischen, auf den vorbereiteten
Untergrund aufziehen und richtungsfrei strukturieren.
Zusammenhängende Flächen zügig und ansatzfrei
bearbeiten.

Erforderliche Untergrundvorbehandlung in separater
Position.

Hinweis: Auf allen gips-, kalk- und zementgebundenen
Untergründen ist ein Voranstrich mit maxit prim 1060
Edelputz-Haftgrund erforderlich. Unterschiedlich
saugende Untergründe, geglättete Putzflächen,
Gipskartonplatten und Gipsdielenwände sind mit maxit
prim 1010 Haftsperrgrund vorzustreichen.

Hinweis: Damit die photokatalytische Wirkungsweise des
maxit airfresh erhalten bleibt, darf nur der
systemzugehörige Farbanstrich maxit airfresh F
Innenfarbe aufgetragen werden.

Strukturart:  Rillenputzstruktur.

Korngröße:  ___________mm

Produkt:  maxit airfresh R
Einheit: m2

**01.10.0070 Kalkputz Edelputz Abrieb**
Aufziehen und strukturieren eines marmorweißen,
verarbeitungsfertigen Kalkputzes in Korngrößen von 0,5
/ 1,0 / 1,5 / 2 mm auf den zuvor vorbereiteten
Untergrund.

Strukturart:  nach Absprache mit dem Auftraggeber

Korngröße:  _________mm

Produkt:  maxit purcalc 320
Einheit: m2

**01.10.0080 Sumpfkalk-Abrieb**
Aufziehen und strukturieren eines marmorweißen,
verarbeitungsfertigen Sumpfkalk-Abrieb in Korngrößen
von 0,5 / 1,0 / 1,5 / 2 mm auf den zuvor vorbereiteten
Untergrund. Körnungen aus CARRARA-Marmor.
Der Sumpfkalk als Bindemittel hat folgende
Eigenschaften:
  100% mineralisch, ohne jeglichen Zusatz von
organischen Bindemitteln
  Rein mit Holz gebrannt
  Über 1 Jahr eingesumpft
  Höchster Weißgrad
  Vom Denkmalschutz empfohlen, entspricht den
WTA-Richtlinien für Sanierputzsysteme

Strukturart:  nach Absprache mit dem Auftraggeber

Korngröße:  _________mm

Produkt:  maxit purcalc 325 Sumpfkalk-Abrieb
Einheit: m2

**01.10.0090 Kalkputz innen Kratzputzstruktur weiß**
Aufziehen und strukturieren eines weißen,
verarbeitungsfertigen Kalkputzes in Korngrößen von 1,5
/ 2 / 3 mm auf den zuvor vorbereiteten Untergrund.

Strukturart:  Kratzputzstruktur

Korngröße:  _________mm

Produkt:  maxit kip K, weiß
Einheit: m2

**01.10.0100 Kalkputz innen Rillenputzstruktur weiß**
Aufziehen und strukturieren eines weißen,
verarbeitungsfertigen Kalkputzes in Korngrößen von 2
oder 3 mm auf den zuvor vorbereiteten Untergrund.

Strukturart:  Rillenputzstruktur

Korngröße:  _________mm

Produkt:  maxit kip R, weiß
Einheit: m2

**01.10.0110 Silikatputz innen Kratzputzstruktur weiß**
Aufziehen und strukturieren eines weißen,
verarbeitungsfertigen Silikatputzes in Korngrößen von 1
/ 1,5 / 2 / 3 / 4 mm auf den zuvor vorbereiteten
Untergrund.

Strukturart:  Kratzputzstruktur

Korngröße:  _________mm

Produkt:  maxit sil I K, weiß
Einheit: m2

**01.10.0120 Silikatputz innen Rillenputzstruktur weiß**
Aufziehen und strukturieren eines weißen,
verarbeitungsfertigen Silikatputzes in Korngrößen von 2
oder 3 mm auf den zuvor vorbereiteten Untergrund.

Strukturart:  Rillenputzstruktur

Korngröße:  _________mm

Produkt:  maxit sil I R, weiß
Einheit: m2

**01.10.0130 Siliconharzputz innen Kratzputzstruktur weiß**
Aufziehen und strukturieren eines weißen,
verarbeitungsfertigen Siliconharzputzes in Korngrößen
von 0,5 / 1 / 1,5 / 2 / 3  mm auf den zuvor
vorbereiteten Untergrund. Das Bindemittel besteht aus
hochwertigem Siliconharz.

Strukturart:  Kratzputzstruktur

Korngröße:  _________mm

Produkt:  maxit silco top /K, weiß
Einheit: m2

**01.10.0140 Siliconharzputz innen Rillenputzstruktur weiß**
Aufziehen und strukturieren eines weißen,
verarbeitungsfertigen Siliconharzputzes in Korngrößen
von 2 bzw. 3  mm auf den zuvor vorbereiteten
Untergrund. Das Bindemittel besteht aus hochwertigem
Siliconharz.

Strukturart:  Rillenputzstruktur

Korngröße:  _________mm

Produkt:  maxit silco top /R, weiß
Einheit: m2

**01.10.0150 Kunstharzputz innen Kratzputzstruktur weiß**
Aufziehen und strukturieren eines weißen,
verarbeitungsfertigen Kunstharzputzes in Korngrößen von
1 / 1,5 / 2 / 3 mm auf den zuvor vorbereiteten
Untergrund.

Strukturart:  Kratzputzstruktur

Korngröße:  _________mm

Produkt:  maxit spectra I K, weiß
Einheit: m2

**01.10.0160 Kunstharzputz innen Rillenputzstruktur weiß**
Aufziehen und strukturieren eines weißen,
verarbeitungsfertigen Kunstharzputzes in Korngrößen von
2 oder 3 mm auf den zuvor vorbereiteten Untergrund.

Strukturart:  Rillenputzstruktur

Korngröße:  _________mm

Produkt:  maxit spectra I, weiß
Einheit: m2

**01.10.0170 Modellierputz innen weiß**
Aufziehen und Strukturieren eines
verarbeitungsfertigen, weißen Modellierputzes auf
Kunstharzbasis in Korngröße von ca. 1,2 mm. Struktur
nach Absprache mit dem AG. Schichtdicke max. 4 - 5 mm.

Produkt:  maxit spectra Modellierputz I für innen, weiß
Einheit: m2

**01.10.0180 Spritzputz innen weiß**
Maschinelles Aufbringen eines Spritzputzes auf
Kunstharzbasis mit geeignetem Spritzgerät in homogener
Struktur. Körnung fein, ca. 1,3 mm.

Produkt:  maxit spectra Spritzputz I, weiß
Einheit: m2

**01.10.0190 Mineralischer Oberputz Kratzputzstruktur weiß**
Aufziehen und strukturieren eines weißen, mineralischen
Oberputzes in Korngrößen von 1 / 2 / 3 / 4 mm auf den
vorbereiteten Untergrund.

Strukturart:  Kratzputzstruktur

Korngröße:  ___________mm

Produkt:  maxit ip color 44 K weiß
  maxit ip color plus K weiß
Einheit: m2

**01.10.0200 Filzputz**
für Überzug von Grundputzen in Kornstärke. Sauber
abfilzen als anstrichbereiter Filzputz. Körnung 1,2 mm.
Druckfestigkeitsklasse CS II nach EN 998-1.

Produkt:  Filzputz maxit ip ariba
Einheit: m2

**01.10.0210 Edel-Modellierputz fein**
für freie Strukturen und zum Verwaschen auf
vorbereiteten Grundputz. Körnung 0,6 mm.
Druckfestigkeitsklasse CS II nach EN 998-1.

Produkt:  maxit ip fino
Einheit: m2

**01.10.0220 Zulage Putz hell eingefärbt**
Oberputz wie vor beschrieben, jedoch in einem hellen
Farbton nach maxit Farbtonkarte eingefärbt.

Farbgruppe:  I

Farbton:  _______________
Einheit: m2

**01.10.0230 Zulage Putz mittel eingefärbt**
Oberputz wie vor beschrieben, jedoch in einem
mittelkräftigen Farbton nach maxit Farbtonkarte
eingefärbt.

Farbgruppe:  II

Farbton:  _______________
Einheit: m2

**01.10.0240 Zulage Putz kräftig eingefärbt**
Oberputz wie vor beschrieben, jedoch in einem kräftigen
Farbton nach maxit Farbtonkarte eingefärbt.

Farbgruppe:  III

Farbton:  _______________
Einheit: m2

**01.10.0250 Mosaik-Buntsteingrund**
*** Bedarfsposition mit GB
als Haftbrücke für glatte und unterschiedlich saugende
Untergründe mit geeignetem Werkzeug satt auftragen.

Produkt:  maxit prim 1080 mosaik Buntsteingrund
Einheit: m2

**01.10.0260 Mosaik-Buntsteinputz**
mit Waschputz-Charakter in individuellen Farbtönen für
innen und außen nach DIN 18558 auf den vorbereiteten
Untergrund aufziehen und gleichmäßig strukturieren.
Körnung ca. 1,2 mm in 6 Farbtönen, Körnung ca. 2 mm in
16 Farbtönen nach maxit Farbkollektion.

Körnung:  __________mm

Produkt:  maxit mosaik Buntsteinputz
Einheit: m2

**01.10.0270 Leibungen Oberputz**
Liefern und Auftragen von Oberputz wie zuvor
beschrieben im Bereich von Leibungen bei allen
Öffnungen (z.B. Fenster/Türen...).

Leibungstiefe: ___ mm
Einheit: lfm

*Hinweis*

*Hinweis*

**01.10.0280 Zulage Deckenuntersichten innen**
Zulageposition für das Anbringen von Oberputz auf
Deckenuntersichten innen.
Einheit: m2

**01.10.0290 Anstrich mit maxit airfresh Farbe**
maxit airfresh F Innenfarbe  mit dauerhaftem
Luftreinigungseffekt gegen Schadstoffe und Gerüche in
Innenräumen mit Lammfellrolle, Pinsel oder geeigneten
Spritzwerkzeugen gleichmäßig aufbringen.

Evt. erforderliche Untergrundvorbehandlung bei
kritischen Untergründen in separater Position.

Hinweis: Auf allen tragfähigen Untergründen im
Innenbereich, wie z.B. Edelputzflächen, geglättete
Putzflächen, Tapeten, ... .

Farbtöne nach maxit Farbkollektion.

airfresh Farbton:  _______________

Produkt:  maxit airfresh F Innenfarbe
Einheit: m2

**01.10.0300 Anstrich Kalkfarbe weiß**
mit Lammfellrolle, Pinsel oder geeigneten
Spritzwerkzeugen gleichmäßig aufbringen als
wischbeständiger Anstrich. Hoch
wasserdampfdurchlässige, lösungsmittelfreie und
geruchsarme und mineralische Innenfarbe.

Produkt:  maxit purcalc 330, Kalkfarbe weiß
Einheit: m2

**01.10.0310 Anstrich Silikatfarbe innen weiß**
mit Lammfellrolle, Pinsel oder geeigneten
Spritzwerkzeugen gleichmäßig aufbringen als
waschbeständiger Anstrich. Hoch
wasserdampfdurchlässige, lösungsmittelfreie und
geruchsarme Innenfarbe nach DIN 18363.

Produkt:  maxit Silikatfarbe I für innen, weiß
Einheit: m2

**01.10.0320 Anstrich Dispersionsfarbe innen weiß**
mit Lammfellrolle, Pinsel oder geeigneten
Spritzwerkzeugen gleichmäßig aufbringen. Hochwertige
Dispersions-Innenfarbe nach EN 13300 mit
Nassabriebbeständigkeit (Klasse 2) gemäß EN ISO 11998.

Produkt:  maxit Dispersionsfarbe I für innen, weiß
Einheit: m2

**01.10.0330 Anstrich Siliconharzfarbe innen weiß**
mit Lammfellrolle, Pinsel oder geeigneten
Spritzwerkzeugen gleichmäßig aufbringen als
waschbeständiger Anstrich. maxit Siliconharzfarbe top
ist eine lösungsmittelfreie, hoch
wasserdampfdurchlässige und besonders umweltfreundliche
Farbe mit hochwertigem Siliconharz.

Produkt:  maxit Siliconharzfarbe top, weiß
Einheit: m2

**01.10.0340 Zulage Farbe hell eingefärbt**
Farbe wie vor beschrieben, jedoch in einem hellen
Farbton nach maxit Farbtonkarte eingefärbt.

Farbgruppe:  I

Farbton:  _______________
Einheit: m2

**01.10.0350 Zulage Farbe mittel eingefärbt**
Farbe wie vor beschrieben, jedoch in einem
mittelkräftigen Farbton nach maxit Farbtonkarte
eingefärbt.

Farbgruppe:  II

Farbton:  _______________
Einheit: m2

**01.10.0360 Zulage Farbe kräftig eingefärbt**
Farbe wie vor beschrieben, jedoch in einem kräftigen
Farbton nach maxit Farbtonkarte eingefärbt.

Farbgruppe:  III

Farbton:  _______________
Einheit: m2

*Hinweis*

*Hinweis*

**01.10.0370 Leibungen Anstrich**
Liefern und Auftragen eines Farbanstrichs wie zuvor
beschrieben im Bereich von Leibungen bei allen
Öffnungen (z.B. Fenster/Türen...).

Leibungstiefe: ___ mm

Farbanstrich:  _ einfach
  _ zweifach
Einheit: lfm

**01.10.0380 Hinweis Lasurtechnik**
Als Untergründe eignen sich insbesondere Edelputze,
Farbanstriche, Grundierungen, Tapeten, abgespachtelte
Betonflächen oder Sichtbetonflächen. Die Untergründe
müssen tragfähig, sauber und trocken sein.

**01.10.0390 Silikatlasur in Bürstentechnik**
auf Basis von Kaliwasserglas. Die eingefärbte Lasur
wird nach Absprache mit dem AG mit einem Lasurpinsel in
wischenden Bewegungen aufgebracht. Sollten mehrere
Farbtöne zum Erreichen der fertigen Fläche verwendet
werden, ist darauf zu achten, dass mit dem dunkelsten
Farbton begonnen wird.

Farbton:  ______________

Produkt:  maxit classic Silikatlasur
Einheit: m2

**01.10.0400 Silikatlasur in Wischtechnik**
auf Basis von Kaliwasserglas. Die eingefärbte Lasur
wird nach Absprache mit dem AG mit
dem Pinsel oder Schwamm aufgebracht. Mit dem Schwamm
wird die Lasur verwaschen bzw. strukturiert. Sollten
mehrere Farbtöne zum Erstellen der Lasur verwendet
werden, ist darauf zu achten, dass mit dem dunkelsten
Farbton begonnen wird.

Farbton:  ______________

Produkt:  maxit classic Silikatlasur
Einheit: m2

**01.10.0410 Dispersionslasur in Bürstentechnik**
auf Basis von Kunstharzdispersion. Die eingefärbte
Lasur wird nach Absprache mit dem AG mit einem
Lasurpinsel in wischenden Bewegungen aufgebracht.
Sollten mehrere Farbtöne zum Erreichen der fertigen
Fläche verwendet werden, ist darauf zu achten, dass mit
dem dunkelsten Farbton begonnen wird.

Farbton:  ______________

Produkt:  maxit classic Dispersionslasur
Einheit: m2

**01.10.0420 Dispersionslasur in Wischtechnik**
auf Basis von Kunstharzdispersion. Die eingefärbte
Lasur wird nach Absprache mit dem AG mit
dem Pinsel oder Schwamm aufgebracht. Mit dem Schwamm
wird die Lasur verwaschen bzw. strukturiert. Sollten
mehrere Farbtöne zum Erstellen der Lasur verwendet
werden, ist darauf zu achten, dass mit dem dunkelsten
Farbton begonnen wird.

Farbton:  ______________

Produkt:  maxit classic Dispersionslasur
Einheit: m2

**01.10.0430 Kalkspachtel einfarbig**
Spachteltechnik individuell und kreativ gestalten mit
maxit purcalc 310 Kalkspachtel.
Der vorbereitete Kalkgrundputz wird mit der
"Venizianer-Traufel" vorgeglättet.
Ein weiterer Spachtelgang wird mit hohem Druck bis zum
gewünschten Ergebnis ausgeführt.

Nach vollständiger Trocknung wird die Fläche mit einer
Körnung 120 bis 400 geschliffen bis
Die gewünschte Optik erreicht ist.

Anschließend wird maxit purcalc Spachtelwachs mit der
Kunstofftraufel dünn aufgespachtel und kräftig
abgezogen.
Zur Erhöhung des Glanzgrades kann nach ca. 60 min ein
Aufpolieren mit einer Poliermaschine erfolgen.

Die Spachteloberfläche ist immer eine individuell
gestaltete Oberfläche und muss vor Ausführung mit dem
Auftraggeber besprochen werden.

Farbton:___________________ (maxit Kalkspachtel
Farbkollektion)

Produkte:  maxit purcalc 310 Kalkspachtel
  maxit purcalc Spachtelwachs
Einheit: m2

**01.10.0440 Kalkspachtel zweifarbig**
Spachteltechnik individuell und kreativ gestalten mit
maxit purcalc 310 Kalkspachtel.
Der vorbereitete Kalkgrundputz wird mit der
"Venizianer-Traufel" vorgeglättet.
Ein weiterer Spachtelgang mit beiden Farbtönen wird mit
hohem Druck bis zum gewünschten Ergebnis ausgeführt.
Die Farbtonübergänge werden sofort im nassen Zustand
verglättet.

Nach vollständiger Trocknung wird die Fläche mit einer
Körnung 120 bis 400 geschliffen bis
Die gewünschte Optik erreicht ist.

Anschließend wird maxit purcalc Spachtelwachs mit der
Kunstofftraufel dünn aufgespachtel und kräftig
abgezogen.
Zur Erhöhung des Glanzgrades kann nach ca. 60 min ein
Aufpolieren mit einer Poliermaschine erfolgen.

Die Spachteloberfläche ist immer eine individuell
gestaltete Oberfläche und muss vor Ausführung mit dem
Auftraggeber besprochen werden.

Farbton1 :___________________ (maxit Kalkspachtel
Farbkollektion)

Farbton2 :___________________ (maxit Kalkspachtel
Farbkollektion)

Produkte:  maxit purcalc 310 Kalkspachtel
  maxit purcalc Spachtelwachs
Einheit: m2

**01.10.0450 Leibungen Oberflächengestaltung**
Liefern und Auftragen einer dekorativen
Oberflächengestaltung wie zuvor beschrieben im Bereich
von Leibungen bei allen Öffnungen (z.B.
Fenster/Türen...).

Leibungstiefe: ___ mm

Oberfläche:  _ Lasurtechnik
  _ Spachteltechnik
Einheit: lfm

#### 01.11 ARBEITSZEIT

**01.11.0010 Facharbeiter Mittellohn**
Rapportleistung für unvorhergesehene Arbeiten. Die
Arbeiten sind nur in Absprache und nach Genehmigung
durch die Bauleitung auszuführen.

Mittellohn Facharbeiter
Einheit: Std

*Hinweis*
Grundlage für die Ausschreibung sind Produkte der Firma
maxit Deutschland GmbH. Die Verarbeitung hat nach den
Herstellerrichtlinien bzw. den nachfolgenden Normen und
Vorgaben zu erfolgen.

Für die Ausführung sind zu beachten:
        - die Vorschriften der VOB
     - DIN V 18550 Putz und Putzsysteme - Ausführung
     - DIN 18350 Putz und Stuckarbeiten
        - die Verarbeitungsvorschriften des
Herstellers / Herstellerrichtlinien
        - die allgemein anerkannten Regeln der
Technik
        - die besonderen technischen Vorbemerkungen

Wenn nichts anderes in den Leistungspositionen
beschrieben, besteht die Leistung aus Lieferung und
fachgerechter Ausführung der in den Positionen
beschriebenen und benötigten Materialien.

Vor Beginn der Arbeiten hat sich der Verarbeiter davon
zu überzeugen, dass der bauliche Untergrund oder
Vorleistungen den Voraussetzungen für sein Gewerk
entsprechen. Evtl. Bedenken sind dem Auftraggeber vor
Ausführung schriftlich mitzuteilen.

*Hinweis*
Die Prüfung des Putzgrundes hat gemäß VOB, Teil C, DIN
18350 im Zuge der Wahrnehmung der Püfungs- und
Hinweispflicht durch den Auftragnehmer zu erfolgen.

### 02 LEHMINNENPUTZ

#### 02.01 PUTZGRUNDVORBEREITUNG

**02.01.0010 Putzhaftbrücke mineralisch**
Aufbringen einer Putzhaftbrücke, z.B. an glatten, nicht
saugenden Betonflächen vor dem Auftragen von
Lehmputzen. Verarbeitung nach Vorschrift des
Herstellers.

Fabrikat:  maxit multi 280
Einheit: m2

#### 02.02 PUTZPROFILE

**02.02.0010 Drahteckwinkel**
Liefern und lot- und fluchtgerechtes Anbringen von
Drahteckwinkeln an Kanten, Laibungen etc., auf
Putzstärke versetzt.

Material: Edelstahl

Putzstärke: ____________________

Profil:  ____________________
Einheit: lfm

**02.02.0020 Kantenrichtwinkel**
Liefern und lot- und fluchtgerechtes Anbringen von
Kantenrichtwinkeln an Kanten, Laibungen etc., auf
Putzstärke versetzt.

Material:  Edelstahl

Putzstärke: ____________________

Profil:  ____________________
Einheit: lfm

**02.02.0030 Putzabschlussprofile**
Liefern und lot- und fluchtgerechtes Anbringen von
Putzan-/abschlussschienen, auf Putzstärke versetzt.

Material: Edelstahl

Putzstärke: ____________________

Profil:  ____________________
Einheit: lfm

**02.02.0040 Dehnfugenprofile**
Liefern und lot- und fluchtgerechtes Anbringen von
Dehnfugenschienen über Rohbaudehnfugen und nach Angabe,
auf Putzstärke versetzt.

Material:  Edelstahl

Putzstärke: ____________________

Profil:  ____________________
Einheit: lfm

**02.02.0050 Schnellputzprofile**
Liefern und lot- und fluchtgerechtes Anbringen von
Schnellputzprofilen auf Putzstärke versetzt.

Material: Edelstahl

Putzstärke: ____________________

Profil:  ____________________
Einheit: lfm

**02.02.0060 Abgerundete Putzkanten**
herstellen. Der Radius ist nach Angabe der Bauleitung
auszuführen.
Einheit: lfm

#### 02.03 PUTZTRÄGER

**02.03.0010 Putzträger teilflächig**
Liefern u. Anbringen von Putzträger, als Einzelflächen,
über stumpfen Mauerstößen, Deckenabmauerungen,
Rollladenkästen und sonstigen Rohbaumaterialwechseln.
Mit Überlappung im Stoßbereich / auf benachbarte
Bauteile von mind. 200 mm bzw. nach
Herstellervorschrift fach- und sachgerecht anbringen.

Streifenbreite:  __________ cm

Produkte:  __ Rabitzgewebe
  __ Schilf-Rabitz-Putzträgermatten ca.
70-stengelig,
  __ Holzwolle- Leichtbauplatte
Einheit: lfm

**02.03.0020 Putzträger vollflächig**
Liefern u. Anbringen von Putzträger, vollflächig, z.B.
bei nicht tragfähigem Untergrund. Mit Überlappung im
Stoßbereich / auf benachbarte Bauteile von mind. 200 mm
bzw. nach Herstellervorschrift fach- und sachgerecht
anbringen.

Produkte: __ Rabitzgewebe
  __ Schilf-Rabitz-Putzträgermatten ca.
70-stengelig,
__ Holzwolle- Leichtbauplatte
__ Schilfrohrdämmplatten, d=20 mm
__ Schilfrohrdämmplatten, d=30 mm
__ Schilfrohrdämmplatten, d=50 mm
__ Schilfrohrdämmplatten, d=80 mm
Einheit: m2

#### 02.04 PUTZBEWEHRUNG

**02.04.0010 Armierungsgewebe**
aus hochreißfestem, alkalibeständigem Armierungsgewebe
über Rohbaumaterialwechseln, labilen Putzgrund u.ä. in
das obere Putzdrittel faltenfrei einbetten

Produkte: maxit Armierungsgewebe MW 8 x 8 mm
Einheit: m2

#### 02.05 LEHM-INNENPUTZ

**02.05.0010 Ausgleichsputz**
Aufbringen eines Ausgleichputzes bei Unebenheiten des
Untergrundes, bei Gesamtputzdicken von mehr als 20 mm
ist mehrlagig zu arbeiten, Standzeit des Unterputzes 1
Tage pro mm, bis zur völligen Trocknung.

Ausgleichsputzdicke : _______mm

Produkte:  __ maxit ip 333
  __ maxit ip 334
Einheit: m2

**02.05.0020 Lehmputz als Wandputz**
Lehmputz als Wandputz im Innenbereich auf
Massivwänden(Kalksandstein, Poroton, Porenbeton
Fachwerkfeld. Einlagig mit dünnem Lehmvorspritz, ca. 10
mm dick, lot- und fluchtgerecht verzogen.
Bei der einlagigen Verarbeitung von Lehmputzen können
sich im Zuge der Austrocknung Risse bilden.
Eine evtl.  Nachbearbeitung ist einzukalkulieren
Standzeit des Unterputzes pro mm ca 1 Tag, bis zur
vollständigen Trocknung, bevor der Oberputz oder weiter
Beschichtung aufgetragen wird.

Putzdicke:________mm

Produkte: __ maxit ip 333
__ maxit ip 334
Einheit: m2

**02.05.0030 Lehmputz auf Platten**
Lehmputz auf Platten ( HWL-Platten,
Holzweichfaserplatten, Lehmbauplatten) im Innenbereich
zweilagiger Auftrag mit Gewebeeinlage, pro Lage ca 10mm
dick, zwischen den einzelnen lagen Austrocknungszeit
einhalten lot- und fluchtgerecht verzogen.

Putzdicke:________mm

Produkte: __ maxit ip 333
  __ maxit ip 334
Einheit: m2

**02.05.0040 Lehmputz auf Schilfmatten**
Lehmputz auf Schilfmatten und Natursteinwänden
zweilagiger Auftrag, Austrocknungszeiten zwischen den
einzelnen Lagen beachten lot- und fluchtgerecht
verzogen und fertig strukturiert.

Putzdicke:________mm

Produkte: __ maxit ip 333
  __ maxit ip 334
Einheit: m2

**02.05.0050 Leibungen Lehmputz**
Liefern und Auftragen von Lehmputz wie zuvor
beschrieben im Bereich von Leibungen bei allen
Öffnungen (z.B. Fenster/Türen...).

Leibungstiefe: __ mm
Einheit: lfm

**02.05.0060 Zulage Mehrstärken**
zu Position .......................... für Mehrputz pro
5 mm Dicke
Einheit: m2

**02.05.0070 Schließen von Schlitzen**
Zuschlag zum Innenputz der Pos._____, für das
nachträgliche schließen von Schlitzen und Fugen in
fertigen Wandflächen und entsprechend der vorhandenen
Oberflächenstruktur verputzen.

Schlitzbreite __________mm
Einheit: lfm

**02.05.0080 Trennschnitt**
Erstellung eines Trennschnittes, am Übergang zu
Holzdecken, Kamin, Holzbalken, o.ä.
Einheit: lfm

**02.05.0090 Faserzugabe**
Zuschlag für die Zugabe von Fasern, die homogen mit dem
Putz vermischt werden müssen.

Faserart:_____________
Einheit: m2

#### 02.06 LEHMPUTZ AUF WANDHEIZUNG

**02.06.0010 Lehmputz 1. Lage**
1. Lage, als Lehmputz, an Wänden im Innenbereich, auf
MASSIVWÄNDEN mit WANDHEIZUNG, bis Oberkante
Heizungsrohr (max 20 mm dick), lot- und fluchtgerecht
verzogen.
Anschließend Aufheizprogramm gemäß Vorgabe.

Putzdicke:________mm

Produkt:  maxit ip 333
Einheit: m2

**02.06.0020 Lehmputz 2. Lage**
2. Lage Lehmputz auf Wänden im Innenbereich, auf
Wandheizung. Auftrag auf die trockene 1.Lage, Einbau
von Gewebe in die 2.Lage, Auftragsstärke ca. 10mm

Putzdicke:________mm

Produkt:  maxit ip 333
Einheit: m2

**02.06.0030 Gewebearmierung**
Liefern und vollflächiges Einlegen von Gewebe in 2.
Lage Lehmputz, in die obere Putzstärkenhälfte bzw.
ins obere Putzdrittel eingebettet. Überlappung im
Stoßbereich mind. 10 cm, auf benachbarte Bauteile mind.
20 cm.
Einheit: m2

**02.06.0040 Leibungen Lehmputz**
Liefern und Auftragen von Lehmputz wie zuvor
beschrieben im Bereich von Leibungen bei allen
Öffnungen (z.B. Fenster/Türen...).

Leibungstiefe: __ mm
Einheit: lfm

#### 02.07 BESCHICHTUNGEN AUF LEHMPUTZ

**02.07.0010 Lehm- Fixativ**
liefern und aufbringen eines Lehm- Fixatives nach
Herstellerangaben

Produkt:  maxit prim 3010  Lehm- Fixativ
Einheit: m2

**02.07.0020 Lehmspachtel**
liefern und aufbringen nach Herstellerangaben.
Nachbehandlung der Lehmspachtel mit Lehm-Fixativ maxit
prim 3010.

Produkt:  maxit ip 335

Farbe:  __ natur
  __ weiß
  __ rot
Einheit: m2

**02.07.0030 Silikat Innenfarbe**
liefern und streichen ( zweimalig)  der vorbereiteten
Lehmputzflächen mit einer Innenfarbe auf Silikatbasis.

Produkt:  maxit Silikatfarbe I
Einheit: m2

**02.07.0040 Kalk- Kaseinfarbe**
liefern und aufbringen nach Angaben des Herstellers.

verwendetes Produkt: _______________________
Einheit: m2

**02.07.0050 Leibungen Anstrich**
Liefern und Auftragen eines Farbanstrichs wie zuvor
beschrieben im Bereich von Leibungen bei allen
Öffnungen (z.B. Fenster/Türen...).

Leibungstiefe: ___ mm

Farbanstrich:  _ einfach
  _ zweifach
Einheit: lfm

#### 02.08 RAPPORTARBEITEN

**02.08.0010 Facharbeiter Mittellohn**
Rapportleistung für unvorhergesehene Arbeiten. Die
Arbeiten sind nur in Absprache und nach Genehmigung
durch die Bauleitung auszuführen.

Mittellohn Facharbeiter
Einheit: Std

USt %: 19,00
